# Muster-Leistungsbeschreibung
Leistungsbeschreibung (GAEB 90, DA81)
Währung: EUR

## Bodenplattenabdichtung, rissüberbrücke
Datum: 11.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zur Abdichtung von Bodenplatten
(MDS)

Die Abdichtung bzw. Ausbildung einer Dampfsperre
unter Estrichen ist in der DIN EN 13969
?Feuchtigkeitsabdichtung unter
Estrichkonstruktionen? definiert.
Rissüberbrückende mineralische
Dichtungsschlämmen (MDS),  wie z. B. MB 2K, haben
keine dieser Norm entsprechende Prüfung. Die
wasserdampfdiffusionsäquivalente Luftschichtdicke
(sd-Wert),  ist das Produkt aus der
Wasserdampf-Diffusionswiderstandszahl µ und der
Schichtdicke des Abdichtungsstoffs in m. Eine
Dampfsperre wird in DIN 4108-3 wie folgt
definiert.

Sd < 0,5 m  diffusionsoffen
sd  0,5 m < sd < 1500 m  diffusionshemmend
(Dampfbremse) sd  > 1500 m  diffusionsdicht
(Dampfsperre)

Unter Berücksichtigung der
Wasserdampfdiffusionswiderstandszahl µ  bei MB 2K
(ca. 1.755) und den in der Regeln aufzutragenden
Schichtdicken von 2 bis 3 mm, erzielt man mit
einer Abdichtung aus MB 2K  sd-Werte von ca. 3,5
bis 5,3 m. Die gewählte Abdichtung ist demnach
diffusionshemmend und aus bauphysikalischer Sicht
keine Dampfsperre. Dies ist bei der Planung zu
berücksichtigen.

*Hinweis*
Hinweis zur nachträglichen
Bauwerksabdichtung

Die Verfahren und Hinweise der WTA Merkblätter
(Referat 4 Mauerwerk / Bauwerksabdichtung),
insbesondere Merkblatt 4-6-14/D
"Nachträgliches Abdichten erdberührter Bauteile" und
Merkblatt 4-9-11/D "Nachträgliches Abdichten und
Instandsetzen von Gebäude- und Bauteilsockeln"
sind zuberücksichtigen.

### Titel 00002 Vorarbeiten

**00002.0001 Estrich komplett entfernen**
Estrich d = ______ cm komplett
entfernen.
Bauschutt in Container laden.
Einheit: m2

**00002.0002 Abzudichtende Flächen reinigen**
Reinigen der abzudichtenden,
mineralischen Flächen.
Zementleim, Staub, Mörtelreste und Grate
sind durch einen mechanischen Abtrag
wie schleifen, strahlen oder fräsen zu entfernen.
Es ist ein staubfreier und tragfähiger
Untergrund herzustellen.
Einheit: m2

### Titel 00003 Bodenplattenabdichtung

**00003.0001 Grundierung mit verfestigendem Verkieselungskonzentrat**
Abzudichtende, mineralische
Untergründe mit dem lösemittelfreien,
verfestigenden Verkieselungskonzentrat,
Remmers Kiesol, 1:1 mit Wasser verdünnt,
grundieren. Pfützenbildung vermeiden.

Grundierung vollsatt auf den vorbereiteten
Untergrund auftragen. Stark saugfähige Untergründe
bei Bedarf mit Wasser vornässen.
Materialüberschüsse umgehend entfernen.

Grundierung nicht auftrocknen lassen, bei größeren
Flächen abschnittsweise vorgehen.
Nachfolgende Arbeiten frisch in frisch - innerhalb
der Reaktionszeit - ausführen.

Verbrauch:
Ca. 0,1 - 0,3 kg/m²  Remmers Kiesol <1810>
Einheit: m2

**00003.0002 Untergrundegalisierung**
*** Bedarfsposition ohne GB
Offene Fugen so wie Fehlstellen
oder Ausbrüche > 5 mm
mit dem mineralischem,
wasserdichten Mörtel, Remmers
WP DS Levell, verschließen.

Angemischtes Material im Spachtelverfahren
in die frische Haftbrücke applizieren.
Einlagige Schichtdicke < 50 mm.

Verbrauch:
Ca. 8,5 kg/m² bei 5 mm Schichtdicke
Remmers WP DS Levell <0426>
Einheit: m2

**00003.0003 Kratzspachtelung mit rissüberbrückender MDS**
Lunker, Poren, Putzrillen oder Fehlstellen < 5 mm
auf mineralischen Untergründen mittels einer
Kratzspachtelung aus der rissüberbrückenden,
mineralischen Dichtungsschlämme (MDS),
Remmers MB 2K,
verschließen und egalisieren.

Angemischtes Material mittels geeignetem
Werkzeug in einer dünnen Schicht ganzflächig
auf den vorbereiteten Untergrund auftragen
und oberflächenbündig abziehen.

Kratzspachtelung vollständig durchtrocknen lassen.

Verbrauch:
Abhängig vom Untergrund,
ca. 0,5 kg/m² Remmers MB 2K <3014>
Einheit: m2

**00003.0004 Nachträgliche Bodenplattenabdichtung mit rissüberbrückender MDS bei W2.1-E**
Bodenplattenabdichtung auf die abzudichtende
Fläche gemäß der Wassereinwirkungsklasse W2.1-E "Mäßige Einwirkung
von drückendem Wasser"
aus der 2-komp., rissüberbrückender, mineralischer
Dichtungsschlämme (MDS, geprüft
nach PG-MDS und WTA geprüft)
Remmers MB 2K herstellen.

Angemischtes Material mittels geeignetem
Applikationsverfahren mehrlagig auf den vorbereiteten
Untergrund auftragen.
Mindesttrockenschichtdicke > 3 mm.

Verbrauch:
Ca. 3,3 kg/m² bei 3 mm Trockenschichtdicke
Remmers MB 2K <3014>
Einheit: m2

**00003.0005 Schutz der Abdichtung auf Bodenflächen**
Nach vollständiger Durchtrocknung die Abdichtung
durch das Auslegen einer 2-lagigen PE-Folie und
nachfolgender Estrichkonstruktion schützen.

Alternativ kann als Nutz- und Schutzschicht ein
Fliesenbelag im Dünnbettverfahren im direkten Verbund
auf der Abdichtungsebene
verlegt werden.
Einheit: m2
